# FFW Prützke
Angebotsaufforderung (GAEB 90, DA83)
DV-Nummer: 2026-02
Währung: EUR
Auftraggeber: Gemeinde Kloster Lehnin, Friedensstrasse 3, 14797 Kloster Le

## LV Dachabdichtungs- und Klempnerarbeite
Datum: 08.07.26
EP-Anteile: Material; Lohn; Sonstiges

*Hinweis*
Geplant ist die Errichtung eines eingeschossigen
Erweiterungsneubaus des bestehenden Funktionsgebäudes
der Freiwilligen Feuerwehr im Ortsteil Prützke,
Gemeinde Kloster Lehnin.

Der Erweiterungsbau wird in Massivbauweise errichtet
und ist nicht unterkellert. Das Kaltdach wird als
Nagelbinderkonstruktion mit einer Deckung aus
Pfannenprofilblech ausgeführt. Installationswände sowie
abgehängte Decken werden in Trockenbauweise
hergestellt.

Im Erweiterungsbau sind Umkleide- und Sanitärräume als
Ergänzung zu den vorhandenen Bestandsräumen vorgesehen.
Der Versammlungsraum sowie die Fahrzeughalle werden
über einen offenen Verbindungsgang mit dem
Erweiterungsbau verbunden.

Im Bestandsgebäude sind keine wesentlichen
Umbaumaßnahmen vorgesehen.

Die Hauptanschlüsse der haustechnischen Medien befinden
sich im Keller des Bestandsgebäudes. Die Anbindung des
Neubaus erfolgt über einen Medienübergabepunkt im
Pumi-Raum.

Der Betrieb des Feuerwehrgebäudes wird während der
gesamten Bauphase aufrechterhalten. Der sichere und
ungehinderte Zugang zum Bestandsgebäude für die
Einsatzkräfte ist jederzeit sicherzustellen.

Mit temporäre Einschränkungen ist zurechnen.
und werden örtlich mit der Bauleitung sowie dem
Ortswehrführer abgestimmt.

Baumaterialien und Bauabfälle sind geordnet und gegen
unbefugten Zugriff sowie gegen Verrutschen oder
Umkippen gesichert zu lagern.

1.1 Gebäudekenndaten Neubau:
Bruttogrundfläche:  163 m²
Bruttorauminhalt:  615 m²
Geschoß:  1
Gebäudehöhe:  5,00 m

*Hinweis*
2.1 Lage und Bebauung

Das Baugrundstück befindet sich auf dem Gelände der
Freiwilligen Feuerwehr Damsdorf und wird über eine
befestigte Zufahrt von der öffentlichen Staße aus
erschlossen.
Das Gelände ist umzäunt und mit einem Tor gesichert.

Der Bestandbau wird während der Bauphase für durch die
Feuerwehr und Örtliche Vereine genutzt.

Stellflächen für Fahrzeuge des AN und Fahrzeuge des vom
AN eingesetzten Personals stehen auf dem Gelände des AG
nicht zur Verfügung.
Die Alarmwege sind jederzeit für die Einsatzkräfte
freiuhalten.

2.1 Baumbestand

Einschränkungen im Bereich der Baustelle durch den
Baumbestand sind nicht zu berücksichtigen.

2.3 Immissionsschutz

Die Bestimmungen des Bundesimmissionsschutzgesetzes
(BImSchG) und der Allgemeinen Verwaltungsvorschrift
gegen Baulärm des Landes Brandenburg (AVV-Baulärm)
anzuwenden.

Zum Schutz gegen Baulärm-Geräuschimmissionen ist die
Arbeitszeit nach AVV Baulärm begrenzt.
Die Arbeitszeit ist festgelegt:
Montag bis Freitag von 7.00 Uhr bis 20.00 Uhr
Samstag von 7.00 Uhr bis 18.00 Uhr.

Der von der Baustelle ausgehende Lärm ist nach der AVV
Baulärm bewertet. Diese sieht Richtwerte für
Lärmimmissionen vor, die vom AG eingehalten werden
müssen.
Die zulässigen Geräuschimmissionen betragen:
60 dB(A) tagsüber und 45 dB(A) in der Nacht.

2.4 Baustelleneinrichtung

Flächen für die Baustelleneinrichtung sowie Lager- und
Arbeitsplätze des AN stehen nur im begrenztem Umfang
zur Verfügung, und sind mit der Bauleitung abzustimmen.

Die Überlassung zur Nutzung der Flächen regelt der AG.
Ein Anspruch auf Nutzung der Flächen besteht nicht.
Für darüber hinausgehenden Flächenbedarf des AN zur
Durchführung seiner vertraglichen Leistungen und zum
Betrieb der Baustelle hat der AN Sorge zu tragen.

2.4.1 Baustromversorgung
Medienübergabepunkt am Bestandsgebäude vorhanden

2.4.2 Bauwasserversorgung
Medienübergabepunkt am Bestandsgebäude vorhanden

2.5 Sicherheits- und Gesundheitsschutz

Für die Baumaßnahme ist vom AG ein Sicherheits- und
Gesundheitsschutz- Koordinator (SiGeKo) nach
Baustellen-Verordnung eingesetzt.
Ein Sicherheits- und Gesundheitsschutzplan (SiGe-Plan)
nach BaustellenVO für alle auf der Baustelle
auszuführenden Arbeiten ist erstellt. Vor Beginn der
Arbeiten des AN ist in Abstimmung mit dem SiGeKo der
SiGe-Plan anzupassen und zu ergänzen.

*Hinweis*
Grundlage dieser Ausschreibung, Ausführung und
Abrechnung sind die Bestimmungen der VOB, neueste
Fassung, die z.Zt. der Bauausführung gültigen
DIN-Vorschriften, die Allgemeinen Regeln der Technik,
die Herstellervorschriften, die Unfallverhütungsvorschriften

Die im LV beschriebenen Leistungen sind jeweils
vollständig zu erbringen. Einzelne Arbeitsschritte, die
im LV-Text nicht ausdrücklich erwähnt werden, sind zu
kalkulieren, wenn sie zur Herstellung der
Vollständigkeit einer Leistung unerlässlich sind.

Die Ausführungspläne liegen beim Architekten im
aktuellen Bearbeitungsstand vor und können hier in
elektronischer Form abgerufen werden.

Der Bieter ist verpflichtet, sich vor Angebotsabgabe
über die örtlichen Gegebenheiten zu informieren. Der
Bieter hat sich mit dem Umfang, den technischen
Besonderheiten des Bauvorhabens und den besonderen
Anforderungen anhand der vorliegenden Pläne und
Unterlagen vertraut zu machen.
Nachforderungen aus Unkenntnis der Planunterlagen und
der örtlichen Gegebenheiten werden nicht anerkannt.

Der Bieter ist verpflichtet, die im Leistungsverzeichnis beschriebenen Positionen auf
Vollständigkeit, fachliche Ausführbarkeit und Eignung
für den vorgesehenen Verwendungszweck zu überprüfen.
Techn. Bedenken gegen die vorgesehene Art der
Leistungen oder etwaige Änderungsvorschläge sind auf
einer gesonderten Anlage zum Angebot aufzuführen.

3.1 Allgemeine Vorbemerkungen

Der AN hat rechtzeitig ein örtliches Aufmaß
durchzuführen. Alle Maße, die von den vorhandenen
Baukonstruktionen abhängig sind, müssen vom AN
rechtzeitig vor Ausführung mit dem AG abgestimmt
werden.
Unzulässig große Bautoleranzen sind dem AG unverzüglich
anzuzeigen.

Aufmaßblätter und -zeichnungnen sind zeitgleich zu den
durchgeführten Arbeiten zu führen und durch den AG
bestätigen zu lassen. Sämtliche Unterlagen sind
nachvollziehbar und prüffähig aufzustellen.
Rechnungeslegung ist Kulminierend zu führen.

Auf die Einhaltung der einschlägigen Unfallverhütungsvorschriften wird ausdrücklich verwiesen. Alle Arbeiten
und Gerüste müssen den Anforderungen entsprechen. Die
Kosten sind mit einzukalkulieren.

Bei vorzeitiger Anlieferung von Materialien sind diese
so zu lagern, dass andere Handwerker nicht behindert
werden und vor Verschmutzung und Diebstahl geschützt
sind.

Vor Beginn der Arbeiten ist ein Bauführer zu benennen,
der während der Ausführung ständig auf der Baustelle
anwesend und ansprechbar ist.
Die Teilnahme an den wöchentlich stattfindenden
Baubesprechung ist obligatorisch

Der Arbeitsablauf ist in Abstimmung mit den anderen auf
der Baustelle tätigen Gewerken durchzuführen.
Ablaufbedingte Unterbrechungen der Arbeiten sind
einzukalkulieren.

Subunternehmer dürfen nur mit ausdrücklicher
Genehmigung des Bauherren eingesetzt werden.

Der Schutz bereits eingebauter Bauteile anderer
Gewerke, sowie der Schutz angrenzender Bereiche ist
sicherzustellen.

Grundsätzlich ist nur ein komplettes, vom Hersteller
abgestimmtes System zu verwenden. Das Kombinieren
einzelner Komponenten verschiedener Hersteller ist
nicht zulässig.

Bei der Verarbeitung von Dämm- und
Dachdichtungsmaterialien ist auf die physikalische und
chemische Verträglichkeit in Kombination auch mit den
vorhandenen Materialien zu achten.

Der AN ist allein verantwortlich dafür, daß am Gebäude
des AG das Eintreten von Wasserschäden durch
rechtzeitig angewandte, geeignete Schutzmaßnahmen
verhindert wird.

In das Angebot ist die provisorische Ableitung des
Regenwassers während der Bauzeit einschl. Vorhaltung
und Abbau ist mit einzukalkulieren und werden nicht
gesondet vergütet.
Die Regenfallrohre werden erst nach Fertigstellung der
Fassade montiert (Rohrschellen vor dem Auftragen des
Oberputzes).

Alle zu liefernden und Hölzer müssen gegen Fäulnis,
Pilz- und Insektenbefall entsprechend DIN 68 800 mit
einem amtlich zugelassenen Holzschutzmittel imprägniert
werden.

Bei der Herstellung von Rinnen, Fallrohren, Abdeckungen
und Verwahrungen sind sämtliche Eckausbildungen,
Endanschlüsse und Verkröpfungen, sowie erforderliche
Dehnungsbänder in den Einheitspreisen der Hauptposition
einzukalkulieren, soweit im LV nicht extra erwähnt.

Dauerelastische Verfugungen sind aus UV-beständigem
Material herzustellen.

Die vollständige Dokumentation ist 3 Wochen vor Abnahme
zur Überprüfung an den AG in 2-facher
Ausführung sowie vollständig in digitaler Form zu
übergeben. Die Gliederung der Unterlagen erfolgt nach
Vorgabe des AG.
Die Dokumentation ist Nebenleistung und wird nicht
gesondert vergütet.

Die Dokumentation beinhaltet:
- Prüfzeugnisse/ Prüfprotokolle/ Testate
- Nachweise zur Qualitäten der verbauten Materialien
- Gefälleplan
- Konforminitäts/ Ubereinstimmungserklärungen zu
  brandschutzrelevanten Elementen,
- Die Bestätigung über den fachgerechten Einbau von
  Bauteilen mit allgem. bauaufsichtlicher Zulassung
- ggf. Wartungs- und Pflegeanleitungen

### Titel 01 Baustelleneinrichtung

*Hinweis*
Die Baustelleneinrichtung ist eine
Nebenleistung gem VOB und wird
nicht separat vergütet
Schutzmaßnahmen gem UVV und
Arbeitsstättenverordnung.
Aufstell- und Lagerflächen sind bei
Bedarf mit der Bauleitung
abzustimmen.

### Titel 02 Zimmermannsarbeiten

**02.10 Dachkonstruktion**
Dachkonstruktion aus Nagelplattenbinder aus
Obergurte  6/18 cm
Untergurte 6/24 cm
Diagonalen 6/10 cm
einschl.  Befestigungs- und Verbindungsmittel
Holzart Nadelholz C24,
Nutzungsklasse 1 DIN EN 1995-1-1,
Gebrauchsklasse 1 DIN 68800-1, mit chemischem
Holzschutz,
Die Leistung versteht sich incl. Statik und Zeichnung
des AG sowie eigener Werkplanung, Produktion,
Anlieferung, Krangestellung und Montage der kompletten
Binderkonstruktion.

Statik-Position  Nr:  B01+B02
Gebäude-Grundfläche: 12,25m x 10,50m
Binderlänge  bis 11,50 m
Sattelhöhe:  1,80 m
Dachneigung:  17°
Dachüberstand Traufe:  50cm
Menge: 1,000 psch

**02.20 Gesimsschalung D 19,5mm**
Gesimsschalung aus Nut- und Federbrettern, einseitig
gehobelt, aus Nadelholz S10, liefern und an der Traufe
als Gesims fachgerecht verlegen und mechanisch
befestigen.

Brettstärke 19,5 mm,
Prettbreite 10-12 mm,
Dachüberstand umlaufend: 50cm
Menge: 25,000 m2

**02.30 Traufenlüftungsgitter**
Traufenlüftungsgitter aus PVC liefern und im
Traufbereich verlegen.
Menge: 50,000 m

**02.40 Beschichtung Traufbereich**
Beschichtung aller sichtbaren Holzbauteile im
Traufbereich einschl. Grundierung mit Bläueschutz.
zweifacher Anstrich mit diffusionsoffener,
UV-beständiger deckender Wetterschutzfarbe auf
Acrylbasis.
Farbton: hellgrau
Fabrikat: Sikkens Cetol Wetterschutzfarbe Extra o.glw

'.........'
Bieterangabe
Menge: 25,000 m2

**02.50 Aussparung Durchm. 10-20cm**
STLB-Bau 2016-10 016
Runde Aussparung als besondere Leistung für
Dachschalung, Durchmesser über 10 bis 20 cm.
Menge: 15,000 St

**02.60 Unterlattung**
Binderuntergurte rechtwinklig zur Binderachse mit
KVH-Latten, d=60mm, e=62,5cm, aufdoppeln.
Menge: 130,000 m2

**02.70 OSB/3-Platten, d=18mm,**
OSB/3-Platten, d=18mm, mit Nut und Feder unterhalb der
Binderuntergurte im Gebäudeinneren als Dampfbremse
verlegen. an vg. KVH-Latten mechanisch befestigen.
Plattenstöße und Anschlussfugen werden bauseits
verklebt.
Menge: 130,000 m2

**02.80 Revisionsfläche**
Rauhspund, d=24mm, mit Nut und Feder als
Revisionsfläche oberhalb der Binderuntergurte verlegen.
Inkl. Aufdopplung mit Latten 40x60mm.
Menge: 15,000 m2

**02.90 Einschub-Bodentreppe**
Einschub-Bodentreppe, ausziehbar, 3-teilig, aus Holz,
lichte Raumhöhe über 3 bis 3,25 m,
Rohbauöffnungsmaß B/L 600/1200 mm,
max. Traglast 160 kg,
Kastenhöhe: 350 mm,
Deckel für untere Bekleidung vorgerichtet, Deckel
wärmegedämmt, Wärmeschutz DIN EN ISO 10077-1, DIN
4108-4 Uw kleiner gleich 0,35 W/m2K,
Luftdurchlässigkeit Klasse 4 DIN EN 12207,
3-seitige Lukenumwehrung, einschl. Lieferung der
Verleistung des Lukenkastens
Menge: 1,000 St

### Titel 03 Dachdeckungs- und Klempnerarbeiten

**03.10 Unterspannbahn, diffusionsoffen**
Dachfläche mit Unterspannbahn einlagig,
diffusionsoffen, parrallel zur First- und Trauflinie,
mit 10-12cm Hühenüberdeckung, einschl. einer
Konterlattung, tech. getrocknet 40x60mm, liefern und
verlegen.
Ausführung als naht- und perforationsgesicherte
Unterspannung gemäß ZVDH Zusatzmassnahmen in Klasse 3
Wasserdampfdurchlässigkeit: ca. 0,17m
Widerstand gegen Wasserdurchgang: W1
dynam. Wassersäule:> 5000mm

Hersteller und Typ  : Dörken Delta MAxx Plus
oder gleichwertig,
Hersteller und Typ '
....................................................'
vom Bieter einzutragen.
Menge: 180,000 m2

**03.20 Traglattung**
STLB-Bau 2020-10 020
Traglattung aus Nadelholz DIN 68365, Sortierklasse S 10
DIN 4074-1, Holzfeuchte max. 15 %, Querschnitt 40/60
mm, Lattenabstand passend zur Deckung, Untergrund Holz.
Menge: 180,000 m2

**03.30 Traufbohle trapezförmig**
Traufbohle, trapezförmig, 20/50/140mm, Holzart Fichte,
technisch getrocknet DIN 68800-2,
Gebrauchsklasse 0 DIN 68800-1, ohne chemischen
Holzschutz, gehobelt, parallel besäumt,
Sortierklasse S 10 DIN 4074-1,
liefern und an Traufe mech. befestigen
Menge: 50,000 m

**03.40 Kammleiste**
Traufenlüftungskamm aus Kunststoff, als Kleintierschutz
und zur Be- oder Entlüftung der Dachunterseite
unterhalb der Dachdeckung anbringen
Menge: 50,000 m

**03.50 Dach-Pfannenprofilblech**
Dachdeckung mit beschichteten Pfannenprofilblechen aus
verzinktem Stahl, Oberseite Korrosionsschutzklasse K
III, Unterseite Korrosionsschutzklasse K II DIN 55634,
Dicke 0,5 mm, mit Haften aus nichtrostendem Stahl
verdeckt auf Holz befestigen,
Dachneigung unterhalb der Regeldachneigung: 17 Grad.
Dichtungsband in Längsstoß, einschl. aller notwendigen
Befestigungsteile und versiegeln der Kanten mit
fafrblich passendem Schutzlack

Farbe:  nach Bemusterung aus Standardkatalog
Prägung:  Pfannenprägung
Zinkbeschichtung: min 275 g/m²

Richtfabrikat: RUUKKI Monterrey

Angebotenes Produkt:
'
....................................................'
vom Bieter einzutragen.
Menge: 180,000 m2

**03.60 Grathaube**
*** EP-Aufgliederung gefordert
STLB-Bau 2025-04 020
Deckung der Grate mit Grathaube einschl.
Lüftungselement und aufgebogener Gratanschlusspfanne,
Zuschnittbreite über 150 bis 200 mm, 5 x gekantet,
passend zur Deckung mit beschichteten Pfannenblechen
aus verzinktem Stahl, einschl. Anpassung.
Menge: 35,000 m

**03.70 Firsthaube**
*** EP-Aufgliederung gefordert
STLB-Bau 2025-04 020
Deckung der Firste, mit Firsthaube einschl.
Lüftungselement und aufgebogener Firstanschlusspfanne,
Zuschnittbreite über 350 bis 400 mm, 5 x gekantet,
passend zur Deckung mit beschichteten Pfannenblechen
aus verzinktem Stahl.
Menge: 3,000 m

**03.80 Formteil Halterung Photovoltaik**
Einzelformteil mit Halterung für Photovoltaikanlage,
passend zur Deckung mit Pfannenblech
Menge: 25,000 St

**03.90 Formteil Halterung Schneefang**
Einzelformteil mit Halterung für Schneefanggitter,
passend zur Deckung mit Pfannenblech
Menge: 4,000 St

**03.100 Formteil Kabel/Antennendurchführung**
STLB-Bau 2020-10 020
Einzelformteil als Antennendurchgang, aus Metall,
passend zur Deckung mit beschichteten Pfannenblechen
aus verzinktem Stahl.
Menge: 3,000 St

**03.110 Formteil Rohrdurchgang**
STLB-Bau 2020-10 020
Einzelformteil als Rohrdurchgang, aus Metall, Nennweite
125 mm, passend zur Deckung mit beschichteten
Pfannenblechen aus verzinktem Stahl.
Menge: 3,000 St

**03.120 Schneefanggitter**
STLB-Bau 2020-10 020
Schneefanggitter mit Stützen, aus verzinktem Stahl, für
Anordnung auf Sparren, einschl. zusätzlicher Traglatte,
passend zur Deckung mit beschichteten Pfannenblechen
aus verzinktem Stahl.
Menge: 20,000 m

### Titel 04 Klempnerarbeiten

**04.10 Traufstreifen**
STLB-Bau 2010-10 022
Traufstreifen als Rinneneinlauf aus legiertem Zink DIN
EN 988 (Titanzink), Zuschnittbreite 333 mm,
Nahtausbildung überlappt, 3 x gekantet, mit Tropfkante
als Schenkel, verdeckt befestigen mit Haften und
Vorstoßblechen, geschraubt, auf Holz.
Menge: 50,000 m

**04.20 Hängedachrinne**
STLB-Bau 2020-10 022
Hängedachrinne DIN EN 612, mit Gefälle, aus legiertem
Zink DIN EN 988 (Titanzink), Dicke 0,8 mm, Nenngröße
500 mm, halbrund, an Traufe von Dachaufbau, befestigen
mit Rinnenhaltern auf Traufbohle, Ausführung gemäß
Zeichnung.
Menge: 50,000 m

**04.30 Bewegungsausgleicher**
STLB-Bau 2010-10 022
Bewegungsausgleicher als Kautschuk-Bewegungselement,
aus legiertem Zink DIN EN 988 (Titanzink).
Menge: 4,000 St

**04.40 Rinnenwinkel Titanzink**
STLB-Bau 2016-10 022
Rinnenwinkel als Außenwinkel, 90 Grad, aus legiertem
Zink DIN EN 988 (Titanzink), Schenkellänge 500 mm.
Menge: 4,000 St

**04.50 Rinnenablaufstutzen**
STLB-Bau 2020-10 022
Rinnenablaufstutzen DIN EN 612, gerade, aus legiertem
Zink DIN EN 988 (Titanzink), Nenngröße 150.
Menge: 2,000 St

**04.60 Regenfallrohr**
STLB-Bau 2020-10 022
Regenfallrohr DIN EN 612, kreisförmig, Nenngröße 150,
aus legiertem Zink DIN EN 988 (Titanzink), Dicke 0,7
mm, befestigen mit Rohrschellen, an Beton, durch
Wärmedämm-Verbundsystem (WDVS), Dicke 150 mm.
Menge: 10,000 m

**04.70 Rohrauslauf**
STLB-Bau 2020-10 022
Rohrauslauf für Regenfallrohr, als Bogen, verstärkt,
aus legiertem Zink DIN EN 988 (Titanzink), Dicke 0,7
mm, Nenngröße 150.
Menge: 2,000 St

**04.80 Regenstandrohr**
STLB-Bau 2025-04 022
Regenstandrohr mit Reinigungsöffnung aus verzinktem
Stahl, Dicke 2,5 mm, kreisförmig, Nenngröße 150, Länge
1 m, Befestigung mit Rohrschelle an Porenbeton,
einschl. Anschluss an die erdverlegte Leitung.
Menge: 2,000 St

### Titel 06 Bauwerksabdichtung

**06.10 Abdichtung Fensterfußpunkt**
Abdichtung des Anschlusspunktes
zwischen Bodenplatte und
Türschwellen mit
Mehrkomponenten-Flüssigkunststoff
einschl. aller vorbereitenden Arbeiten
wie folgt:
- Vorbereiten des Untergrundes und
Grundieren
- Auftragen der Kunststoffabdichtung
einschl.
verstärkender Vlieseinlage
- Versieglung
Awicklungslänge des
Anschlußpunktes bis 35cm
Menge: 5,000 m

**06.20 Abdichtung Boden innen**
Abdichtung der Bodenflächen von
Innenräumen DIN 18534-1 und DIN
18534-2, Wassereinwirkungsklasse
W0-I aus Kunststoffbahnen,
Ethylencopolymerisat-Bitumen (ECB)
DIN EN 13967, bitumenverträglich, mit
Glasvlieseinlage, selbstklebend,
Anwendungstyp DIN SPEC
20000-202 BA (Bahn für
Bauwerksabdichtung), selbstklebend
verlegen einschl.
Untergrundvorbereitung.
Menge: 140,000 m2

### Titel 07 Stundenlohnarbeiten

*Hinweis*
Vorbemerkungen
Stundenlohnarbeiten:

Stundenlohnarbeiten werden nach
Stundenverrechnungssätzen, in denen
Lohn- und
Gehaltskosten, Lohn- und
Gehaltsnebenkosten,
Sozialkassenbeiträge,
Vermögenswirksame Leistungen
sowie Gemeinkostenanteile und
Gewinn enthalten sind,
vergütet.

Zuschläge für Mehr-, Nacht-,
Sonntags- und
Feiertagsarbeit sowie
Erschwerniszuschläge sind nicht
in die Stundenverrechnungssätze mit
einzubeziehen,
sondern - sofern sie nicht schon als
Teilleistungspositionen im
Leistungsverzeichnis
enthalten sind - im Bedarfsfall zu
vereinbaren und
gesondert nachzuweisen.

Der Bieter erklärt, dass der
Stundenverrechnungssatz
unter Beachtung der preisrechtlichen
Vorschriften
ermittelt wurde und unabhängig von
der Anzahl der
abgerechneten Stunden gilt.

Stundenlohnarbeiten werden nur
vergütet, wenn deren
Ausführung von der Bauleitung
angeordnet wurde
(zu §2 Nr.10 VOB/B).

**07.10 Stundenverrechnungssatz für einen Facharbeiter**
Menge: 10,000 h

**07.20 Stundenverrechnungssatz für einen Helfer**
Menge: 10,000 h

USt %: 19,00
